# SXF, Qualitätsmanagement 2026-2029
Angebotsaufforderung (GAEB 90, DA83)
Währung: EUR

## Zusätzlicher Text
Vorbemerkungen

Qualitätsmanagement
Qualitätskontrolle der Unterhaltungspflege des
Straßenbegleitgrüns und Grünanlagen in der Gemeinde
Schönefeld

Los 1, Ortsteile Schönefeld (SXF), Großziethen mit
Kleinziethen (GRZ, KLZ), Selchow (SEL), Waßmannsdorf
(WAS)

Vorhaben
Die Gemeinde Schönefeld beabsichtigt, die
Qualitätskontrolle der Unterhaltungspflege des
Straßenbegleitgrüns und Grünanlagen der Gemeinde
Schönefeld an eine externe Kontrollinstitution für 2026
bis 2029 zu vergeben.

Leistungsübersicht
Die Gemeinde Schönefeld hat in 2026 die
Unterhaltungspflege von Straßenbegleitgrün und
Grünanlagen mit Mahd sowie Pflege von Strauchwerk und
Bodendeckern inkl. Müllaufnahme und -entsorgung extern
an eine Pflegefirma vergeben. Für 2027 ist für diese
Leistung eine Ausschreibung mit Option einer
Verlängerung bis 2031 vorgesehen.
Der jeweils aktuelle Maßnahmenbedarf der Pflege und
Müllentnahme je Ortsteil sind den Anlagen zu entnehmen:
A, tabellarische Übersicht mit Flächengrößen und
Pflege-Intervallen in 2026; Mengenanpassungen sind
einzukalkulieren,
B, Flächenverteilung innerhalb der jeweiligen Ortsteile
mit Darstellung der Maßnahmen in 2026,
C, Muster für den Rhythmus der Pflegegänge in 2025,
D, Leistungsverzeichnis der vereinbarten Leistungen der
Pflegefirmen,
E, Muster eines Abnahmeprotokolls in 2025.

Standard-Leistungen
Qualitätskontrolle nach Fertigstellungs- bzw.
Mängelbeseitigungsanzeige der Pflegefirma innerhalb von
3 Tagen (ohne Samstage, Sonntage, Feiertage) auf allen
o.a. Flächen und jedem Pflegegang mit 8 Gängen pro
Jahr. Die notwendigen Korrespondenzen sind
einzukalkulieren.
Maßnahmenkontrollen aller Leistungen,
geeignete Foto-Dokumentation (max. 0,5 MB/Foto) der
durchgeführten Leistungen der Pflegefirma mit
Dateinamen mit Ortsteil, Straßennummer oder
Grünflächenname und Datum (rückwärts) und
Zustandskürzel, z.B.
SXF_17_2026-02-12 (für Leistung ohne Mangel).
geeignete Foto-Dokumentation (max. 0,5 MB/Foto) der
festgestellten Mängel mit Dateinamen mit Ortsteil,
Straßennummer oder Grünflächenname und Datum
(rückwärts) und Zustandskürzel, z.B.
SXF_17-M_2026-02-12 (für Leistung mit Mangel).
Einstellen der beiden Dokumentationen in die Cloud der
Gemeinde Schönefeld (über zertificon.com) und
Informationsschreiben per E-Mail an die Gemeinde
Schönefeld und Pflegefirma ggf. mit Aufforderung zur
Mängelbeseitigung.
Kontrollieren der Mängelbeseitigung anhand der
eingereichten Fotodokumentation der Pflegefirmen und
Bestätigung der ordnungsgemäßen Leistung oder
Aufforderung zur Nachbesserung per E-Mail.
Abnahme der Leistung: Kontrollieren der eingereichten
Abnahmeprotokolle auf sachliche (korrekte
Mengenangaben, ggf. Abzugsmengen bei Mängeln) und
rechnerische Richtigkeit. Die angegebenen
Einheitspreise werden von der Gemeinde Schönefeld
jeweils beim 1. Abnahmeprotokoll geprüft. Weiterleitung
der Ergebnisse per E-Mail an die Gemeinde Schönefeld.

Zusätzliche Leistungen
7. Auswertung zum Sachstand nach Beendigung des 1.
Pflegegangs mit allen Beteiligten in der Gemeinde
Schönefeld,
8. Kontrolle von zusätzlichen Laub-Gängen auf
ausgewählten Flächen im Winter,
9. Beratung und Begleitung der Gemeinde Schönefeld bei
besonderen Vorkommnissen im Zusammenhang des
Qualitätsmanagements.

Angebot
Das Angebot beinhaltet alle Fahrtkosten sowie
Nebenleistungen und kosten.
Angebotspreis
Das verpreiste Angebot gilt für das Jahr 2026. In das
Preisblatt sind zusätzlich die prozentualen Zu- oder
Abschläge für die Jahre 2027 bis 2029 einzutragen und
daraus die Gesamtsumme in Brutto zu bilden.

## Qualitätskontrolle der Unterhaltungspfle
Datum: 12.02.26

### Titel 01 Qualitätskontrolle

#### Titel 01.01 Ortsteil SXF, 2026

**01.01.0001 Maßnahmenkontrolle**
Maßnahmenkontrolle, abgerechnet wird pro Ortsteil und
Gang
Menge: 8,000 Stüc

**01.01.0002 Dokumentation aller durchgeführten Leistungen**
Dokumentation aller durchgeführten Leistungen und
Weiterleiten/Einstellen in der Cloud,
abgerechnet wird pro Ortsteil und Gang
Menge: 8,000 Stüc

**01.01.0003 Dokumentation festgestellter Mängel**
Dokumentation festgestellter Mängel und
Weiterleiten/Einstellen in der Cloud,
abgerechnet wird pro Ortsteil, Gang und festgestelltem
Mangel.
Die hier aufgeführte Anzahl an Mängeln basiert auf
Daten der vergangenen Jahre, diese können abweichen.
Abzurechnen ist die tatsächliche Anzahl an Mängeln.
Menge: 80,000 Stüc

**01.01.0005 Kontrolle der Mängelbeseitigung**
Kontrolle der Mängelbeseitigung
abgerechnet wird pro Ortsteil, Gang und festgestelltem
Mangel
Menge: 80,000 Stüc

**01.01.0006 Abnahme der Leistung**
Abnahme der Leistung, abgerechnet wird pro Ortsteil und
Gang
Menge: 8,000 Stüc

#### Titel 01.02 Ortsteil GRZ, 2026

**01.02.0001 Maßnahmenkontrolle**
Maßnahmenkontrolle, abgerechnet wird pro Ortsteil und
Gang
Menge: 8,000 Stüc

**01.02.0002 Dokumentation aller durchgeführten Leistungen**
Dokumentation aller durchgeführten Leistungen und
Weiterleiten/Einstellen in der Cloud,
abgerechnet wird pro Ortsteil und Gang
Menge: 8,000 Stüc

**01.02.0003 Dokumentation festgestellter Mängel**
Dokumentation festgestellter Mängel und
Weiterleiten/Einstellen in der Cloud,
abgerechnet wird pro Ortsteil, Gang und festgestelltem
Mangel.
Die hier aufgeführte Anzahl an Mängeln basiert auf
Daten der vergangenen Jahre, diese können abweichen.
Abzurechnen ist die tatsächliche Anzahl an Mängeln.
Menge: 80,000 Stüc

**01.02.0005 Kontrolle der Mängelbeseitigung**
Kontrolle der Mängelbeseitigung
abgerechnet wird pro Ortsteil, Gang und festgestelltem
Mangel
Menge: 80,000 Stüc

**01.02.0006 Abnahme der Leistung**
Abnahme der Leistung, abgerechnet wird pro Ortsteil und
Gang
Menge: 8,000 Stüc

#### Titel 01.03 Ortsteil SEL, 2026

**01.03.0001 Maßnahmenkontrolle**
Maßnahmenkontrolle, abgerechnet wird pro Ortsteil und
Gang
Menge: 8,000 Stüc

**01.03.0002 Dokumentation aller durchgeführten Leistungen**
Dokumentation aller durchgeführten Leistungen und
Weiterleiten/Einstellen in der Cloud,
abgerechnet wird pro Ortsteil und Gang
Menge: 8,000 Stüc

**01.03.0003 Dokumentation festgestellter Mängel**
Dokumentation festgestellter Mängel und
Weiterleiten/Einstellen in der Cloud,
abgerechnet wird pro Ortsteil, Gang und festgestelltem
Mangel.
Die hier aufgeführte Anzahl an Mängeln basiert auf
Daten der vergangenen Jahre, diese können abweichen.
Abzurechnen ist die tatsächliche Anzahl an Mängeln.
Menge: 16,000 Stüc

**01.03.0005 Kontrolle der Mängelbeseitigung**
Kontrolle der Mängelbeseitigung
abgerechnet wird pro Ortsteil, Gang und festgestelltem
Mangel
Menge: 16,000 Stüc

**01.03.0006 Abnahme der Leistung**
Abnahme der Leistung, abgerechnet wird pro Ortsteil und
Gang
Menge: 8,000 Stüc

#### Titel 01.04 Ortsteil WAS, 2026

**01.04.0001 Maßnahmenkontrolle**
Maßnahmenkontrolle, abgerechnet wird pro Ortsteil und
Gang
Menge: 8,000 Stüc

**01.04.0002 Dokumentation aller durchgeführten Leistungen**
Dokumentation aller durchgeführten Leistungen und
Weiterleiten/Einstellen in der Cloud,
abgerechnet wird pro Ortsteil und Gang
Menge: 8,000 Stüc

**01.04.0003 Dokumentation festgestellter Mängel**
Dokumentation festgestellter Mängel und
Weiterleiten/Einstellen in der Cloud,
abgerechnet wird pro Ortsteil, Gang und festgestelltem
Mangel.
Die hier aufgeführte Anzahl an Mängeln basiert auf
Daten der vergangenen Jahre, diese können abweichen.
Abzurechnen ist die tatsächliche Anzahl an Mängeln.
Menge: 32,000 Stüc

**01.04.0005 Kontrolle der Mängelbeseitigung**
Kontrolle der Mängelbeseitigung
abgerechnet wird pro Ortsteil, Gang und festgestelltem
Mangel
Menge: 32,000 Stüc

**01.04.0006 Abnahme der Leistung**
Abnahme der Leistung, abgerechnet wird pro Ortsteil und
Gang
Menge: 8,000 Stüc

#### Titel 01.05 Zusätzliche Leistungen

**01.05.0007 Auswertung zum Sachstand nach Beendigung des 1. Pflegegangs**
Menge: 1,000 Psch

**01.05.0008 Kontrolle von zusätzlichen Laubgängen auf ausgewählten Flächen**
Kontrolle von zusätzlichen Laubgängen auf ausgewählten
Flächen,
abgerechnet wird nach Aufwand, der Aufwand ist vorab zu
kalkulieren und einvernehmlich mit der Gemeinde
Schönefeld abzustimmen.
Menge: 10,000 h

**01.05.0009 Beratung und Begleitung der Gemeinde Schönefeld bei besonderen Vorkomm nissen**
Beratung und Begleitung der Gemeinde Schönefeld bei
besonderen Vorkommnissen,
abgerechnet wird nach Aufwand.
Menge: 10,000 h
